# Aislamiento acústico a ruido aéreo y de impacto bajo suelos de madera y laminados

- Propiedad del archivo: CYPE INGENIEROS, S.A.
- Formato: FIEBDC-3/2002
- Divisa: EUR
- Costes indirectos: 3.00 %
- IVA: 21.00 %

## N Aislamientos e impermeabilizaciones

### NB Aislamientos acústicos

#### NBM Suelos de madera y laminados

**NBM020** m² Aislamiento acústico a ruido aéreo y de impacto bajo suelos de madera y laminados, realizado con láminas mejoradas de espuma de polietileno reticulado TROCELLEN HIS 3MM DLw 23dB "TROCELLEN", de 3 mm de espesor, dispuestas a testa y desolidarización perimetral realizada con el mismo material aislante, preparado para recibir directamente el suelo de madera o laminado. Incluso cinta autoadhesiva de aluminio, TROCELLEN BANDA PARQUET ALU (ADH) "TROCELLEN", de 50 mm de anchura, para la unión y fijación de láminas aislantes para parquet.
Aislamiento acústico a ruido aéreo y de impacto bajo suelos de madera y laminados, realizado con láminas mejoradas de espuma de polietileno reticulado TROCELLEN HIS 3MM DLw 23dB "TROCELLEN", de 3 mm de espesor, dispuestas a testa y desolidarización perimetral realizada con el mismo material aislante, preparado para recibir directamente el suelo de madera o laminado. Incluso cinta autoadhesiva de aluminio, TROCELLEN BANDA PARQUET ALU (ADH) "TROCELLEN", de 50 mm de anchura, para la unión y fijación de láminas aislantes para parquet.
Incluye: Limpieza y preparación de la superficie soporte. Colocación del aislamiento sobre la superficie soporte. Corte del aislamiento. Sellado de juntas y uniones.
Criterio de medición de proyecto: Superficie medida según documentación gráfica de Proyecto.
Criterio de medición de obra: Se medirá la superficie realmente ejecutada según especificaciones de Proyecto.
Criterio de valoración económica: El precio no incluye el suelo de madera o laminado.

| Código | Ud | Descripción | Rendimiento | Precio | Importe |
|---|---|---|---|---|---|
| mt16ptr110ea | m² | Lámina mejorada de espuma de polietileno reticulado TROCELLEN HIS 3MM DLw 23dB "TROCELLEN", de 3 mm de espesor; proporcionando una reducción del nivel global de presión de ruido de impactos de 23 dB y una reducción del nivel global ponderado de presión de ruido aéreo de 2 dBA. (material) | 1.220 | 1.20 | 1.46 |
| mt16ptr130 | m | Cinta autoadhesiva de aluminio, TROCELLEN BANDA PARQUET ALU (ADH) "TROCELLEN", de 50 mm de anchura, para la unión y fijación de láminas aislantes para parquet. (material) | 0.400 | 0.70 | 0.28 |
| mo054 | h | Oficial 1ª montador de aislamientos. (mano de obra) | 0.100 | 19.42 | 1.94 |
| mo101 | h | Ayudante montador de aislamientos. (mano de obra) | 0.100 | 17.90 | 1.79 |
| % | % | Costes directos complementarios | 2 % | 5.47 | 0.11 |
|  |  | Costes directos |  |  | 5.58 |
