# Aislamiento acústico a ruido aéreo y de impacto de suelos flotantes

- Propiedad del archivo: CYPE INGENIEROS, S.A.
- Formato: FIEBDC-3/2002
- Divisa: EUR
- Costes indirectos: 3.00 %
- IVA: 21.00 %

**NBL020** m² Aislamiento acústico a ruido aéreo y de impacto de suelos flotantes, realizado con láminas mejoradas de espuma de polietileno reticulado TROCELLEN HIS 13MM DLw 28dB "TROCELLEN", de 13 mm de espesor, dispuestas a testa y desolidarización perimetral realizada con banda elástica autoadhesiva de espuma de polietileno reticulado, TROCELLEN BANDA PERIMETRAL 5MM (ADH) "TROCELLEN", de 150 mm de anchura y 5 mm de espesor; preparado para recibir una base de pavimento de mortero u hormigón. Incluso banda elástica autoadhesiva de espuma de polietileno reticulado, TROCELLEN BANDA DE UNIÓN 3MM (ADH) "TROCELLEN", para la unión y fijación de láminas aislantes.
Aislamiento acústico a ruido aéreo y de impacto de suelos flotantes, realizado con láminas mejoradas de espuma de polietileno reticulado TROCELLEN HIS 13MM DLw 28dB "TROCELLEN", de 13 mm de espesor, dispuestas a testa y desolidarización perimetral realizada con banda elástica autoadhesiva de espuma de polietileno reticulado, TROCELLEN BANDA PERIMETRAL 5MM (ADH) "TROCELLEN", de 150 mm de anchura y 5 mm de espesor; preparado para recibir una base de pavimento de mortero u hormigón. Incluso banda elástica autoadhesiva de espuma de polietileno reticulado, TROCELLEN BANDA DE UNIÓN 3MM (ADH) "TROCELLEN", para la unión y fijación de láminas aislantes.
Incluye: Limpieza y preparación de la superficie soporte. Colocación del aislamiento. Corte del aislamiento. Sellado de juntas y uniones.
Criterio de medición de proyecto: Superficie medida según documentación gráfica de Proyecto.
Criterio de medición de obra: Se medirá la superficie realmente ejecutada según especificaciones de Proyecto.

| Código | Ud | Descripción | Rendimiento | Precio | Importe |
|---|---|---|---|---|---|
| mt16ptr110ge | m² | Lámina mejorada de espuma de polietileno reticulado TROCELLEN HIS 13MM DLw 28dB "TROCELLEN", de 13 mm de espesor; proporcionando una reducción del nivel global de presión de ruido de impactos de 28 dB y una reducción del nivel global ponderado de presión de ruido aéreo de 6 dBA. (material) | 1.050 | 4.40 | 4.62 |
| mt16ptr120d | m | Banda elástica autoadhesiva de espuma de polietileno reticulado, TROCELLEN BANDA PERIMETRAL 5MM (ADH) "TROCELLEN", de 150 mm de anchura y 5 mm de espesor, para la desolidarización perimetral en encuentros con elementos verticales. (material) | 1.050 | 1.30 | 1.37 |
| mt16ptr120a | m | Banda elástica autoadhesiva de espuma de polietileno reticulado, TROCELLEN BANDA DE UNIÓN 3MM (ADH) "TROCELLEN", de 70 mm de anchura y 3 mm de espesor, para la unión y fijación de láminas aislantes. (material) | 0.100 | 0.60 | 0.06 |
| mo054 | h | Oficial 1ª montador de aislamientos. (mano de obra) | 0.050 | 19.42 | 0.97 |
| mo101 | h | Ayudante montador de aislamientos. (mano de obra) | 0.050 | 17.90 | 0.90 |
| % | % | Costes directos complementarios | 2 % | 7.92 | 0.16 |
|  |  | Costes directos |  |  | 8.08 |
